# Floreira de madeira

- Propriedade do ficheiro: CYPE Ingenieros S.A.
- Formato: FIEBDC-3/2016
- Programa: Gerador de preços para construção civil. CYPE Ingenieros, S.A.
- Data: 03/07/2024
- Moeda: EUR
- Custos indirectos: 3 %
- IVA: 23 %

## T Equipamento urbano

### TM Mobiliário urbano

#### TMJ Floreiras

**TMJ030** Ud Floreira de madeira.
Floreira modelo Plaza "SANTA & COLE", de 90x90x80 cm, com painéis de madeira tropical com certificado FSC Puro tratada com óleo de dois componentes e estrutura de perfis de aço com protecção antioxidante e tinta de cor preto.
Inclui: Colocação da floreira. Eliminação e limpeza do material sobrante.
Critério de medição de projecto: Número de unidades previstas, segundo documentação gráfica de Projecto.
Critério de medição de obra: Medir-se-á o número de unidades realmente executadas segundo especificações de Projecto.

| Código | Un | Descrição | Rendimento | Preço | Importância |
|---|---|---|---|---|---|
| mt52jsc030g | Ud | Floreira modelo Plaza "SANTA & COLE", de 90x90x80 cm, com painéis de madeira tropical com certificado FSC Puro tratada com óleo de dois componentes e estrutura de perfis de aço com protecção antioxidante e tinta de cor preto, inclusive fundo de malha metálica galvanizada a quente e recipiente interior de fibra de vidro. (material) | 1 | 2517.36 | 2517.360 |
| mq04cag010a | h | Camião com grua de carga máxima 6 t. (equipamento) | 0.22 | 56.47 | 12.423 |
| mo041 | h | Oficial de 1ª construção de obra civil. (mão de obra) | 0.22 | 22.68 | 4.990 |
| mo087 | h | Ajudante de construção de obra civil. (mão de obra) | 0.22 | 22.13 | 4.869 |
| % | % | Custos directos complementares | 2 % | 2539.642 | 50.793 |
|  |  | Custos directos |  |  | 2590.435 |

## Recursos

**mt52jsc030g** Ud Floreira modelo Plaza "SANTA & COLE"
Dados técnicos: Custo energético 4055.202 MJ; Emissão de CO2 5.075 kg
Resíduos:
- embalagem: re150101 Embalagens de papel e cartão. (componente de resíduo); rendimento 1.584 kg; Código LER 15 01 01; Massa do elemento 1 kg; Volume 0.001333 m3
