# Poste de iluminação metálico

- Propriedade do ficheiro: CYPE INGENIEROS, S.A.
- Formato: FIEBDC-3/2002
- Moeda: EUR
- Custos indirectos: 3.00 %
- IVA: 23.00 %

## T Equipamento urbano

### TI Iluminação viária

#### TIF Postes de iluminação

**TIF010** Ud Poste de iluminação metálico.
Poste de iluminação, modelo Rama Led "SANTA & COLE", de 8200 mm de altura, composto por poste cilíndrico de dois tramos de aço galvanizado pintado, com o tramo inferior de 152 mm de diâmetro e o tramo superior de 127 mm de diâmetro e 5 luminárias rectangulares a distinta altura de alumínio anodizado, de 50 W de potência máxima, de 1163x200x98 mm, com óptica de alto rendimento de tecnologia led e 48 led de 1 W, classe de protecção I, grau de protecção IP66. Incluindo fundação realizada com betão simples C20/25 (X0(P); D25; S2; Cl 1,0), acessórios e elementos de ancoragem. Totalmente montada, ligada e testada.
Critérios considerados na determinação do preço da unidade de obra: O preço não inclui a escavação.
Inclui: Formação de fundação de betão simples. Preparação da superfície de apoio. Fixação do poste. Colocação das luminárias. Ligação. Limpeza do elemento.
Critério de medição de projecto: Número de unidades previstas, segundo documentação gráfica de Projecto.
Critério de medição de obra: Medir-se-á o número de unidades realmente executadas segundo especificações de Projecto.

| Código | Un | Descrição | Rendimento | Preço | Importância |
|---|---|---|---|---|---|
| mt10hmf020fa | m³ | Betão simples C20/25 (X0(P); D25; S2; Cl 1,0), fabricado em central, segundo NP EN 206. (material) | 0.567 | 76.59 | 43.43 |
| mt34syc015ro | Ud | Poste de iluminação, modelo Rama Led "SANTA & COLE", de 8200 mm de altura, composto por poste cilíndrico de dois tramos de aço galvanizado pintado, com o tramo inferior de 152 mm de diâmetro e o tramo superior de 127 mm de diâmetro e 5 luminárias rectangulares a distinta altura de alumínio anodizado, de 50 W de potência máxima, de 1163x200x98 mm, com óptica de alto rendimento de tecnologia led e 48 led de 1 W, classe de protecção I, grau de protecção IP66, inclusive placa base e pernos de ancoragem. (material) | 1.000 | 7667.53 | 7667.53 |
| mq07gte010a | h | Autogrua de braço telescópico com uma capacidade de elevação de 12 t e 20 m de altura máxima de trabalho. (equipamento) | 0.220 | 55.96 | 12.31 |
| mq07cce010a | h | Camião com cesta elevatória de braço articulado de 16 m de altura máxima de trabalho e 260 kg de carga máxima. (equipamento) | 0.770 | 21.68 | 16.69 |
| mo020 | h | Oficial de 1ª construção. (mão de obra) | 0.330 | 22.68 | 7.48 |
| mo113 | h | Operário não qualificado construção. (mão de obra) | 0.220 | 21.45 | 4.72 |
| mo003 | h | Oficial de 1ª electricista. (mão de obra) | 0.550 | 23.31 | 12.82 |
| mo102 | h | Ajudante de electricista. (mão de obra) | 0.550 | 22.09 | 12.15 |
| % | % | Custos directos complementares | 2 % | 7777.13 | 155.54 |
|  |  | Custos directos |  |  | 7932.67 |
