# Poste de iluminação metálico

- Propriedade do ficheiro: CYPE INGENIEROS, S.A.
- Formato: FIEBDC-3/2002
- Moeda: EUR
- Custos indirectos: 3.00 %
- IVA: 23.00 %

## T Equipamento urbano

### TI Iluminação viária

#### TIF Postes de iluminação

**TIF010** Ud Poste de iluminação metálico.
Poste de iluminação, modelo Candela Led "SANTA & COLE", de 8200 mm de altura, composto por poste cilíndrico de dois tramos de aço galvanizado, acabamento pintado, com o tramo inferior de 170 mm de diâmetro e o tramo superior de 127 mm de diâmetro, 1 braço de alumínio, acabamento pintado, de 750 mm de comprimento e 1 luminária de alumínio, acabamento pintado, de 105 W de potência máxima, de 759x282x250 mm, com óptica de alto rendimento de tecnologia led e 72 led de 1,5 W, classe de protecção II, grau de protecção IP65. Incluindo fundação realizada com betão simples C20/25 (X0(P); D25; S2; Cl 1,0), acessórios e elementos de ancoragem. Totalmente montada, ligada e testada.
Critérios considerados na determinação do preço da unidade de obra: O preço não inclui a escavação.
Inclui: Formação de fundação de betão simples. Preparação da superfície de apoio. Fixação do poste. Colocação do braço. Colocação da luminária. Ligação. Limpeza do elemento.
Critério de medição de projecto: Número de unidades previstas, segundo documentação gráfica de Projecto.
Critério de medição de obra: Medir-se-á o número de unidades realmente executadas segundo especificações de Projecto.

| Código | Un | Descrição | Rendimento | Preço | Importância |
|---|---|---|---|---|---|
| mt10hmf020fa | m³ | Betão simples C20/25 (X0(P); D25; S2; Cl 1,0), fabricado em central, segundo NP EN 206. (material) | 0.800 | 76.59 | 61.27 |
| mt34syc105ka | Ud | Poste de iluminação, modelo Candela Led "SANTA & COLE", de 8200 mm de altura, composto por poste cilíndrico de dois tramos de aço galvanizado, acabamento pintado, com o tramo inferior de 170 mm de diâmetro e o tramo superior de 127 mm de diâmetro, 1 braço de alumínio, acabamento pintado, de 750 mm de comprimento e 1 luminária de alumínio, acabamento pintado, de 105 W de potência máxima, de 759x282x250 mm, com óptica de alto rendimento de tecnologia led e 72 led de 1,5 W, classe de protecção II, grau de protecção IP65, inclusive placa base e pernos de ancoragem. (material) | 1.000 | 3580.91 | 3580.91 |
| mq07gte010a | h | Autogrua de braço telescópico com uma capacidade de elevação de 12 t e 20 m de altura máxima de trabalho. (equipamento) | 0.220 | 55.96 | 12.31 |
| mq07cce010a | h | Camião com cesta elevatória de braço articulado de 16 m de altura máxima de trabalho e 260 kg de carga máxima. (equipamento) | 0.220 | 21.68 | 4.77 |
| mo020 | h | Oficial de 1ª construção. (mão de obra) | 0.330 | 22.68 | 7.48 |
| mo113 | h | Operário não qualificado construção. (mão de obra) | 0.220 | 21.45 | 4.72 |
| mo003 | h | Oficial de 1ª electricista. (mão de obra) | 0.550 | 23.31 | 12.82 |
| mo102 | h | Ajudante de electricista. (mão de obra) | 0.550 | 22.09 | 12.15 |
| % | % | Custos directos complementares | 2 % | 3696.43 | 73.93 |
|  |  | Custos directos |  |  | 3770.36 |
