# Grelha de ferro fundido, para protecção de caldeira de árvore

- Propriedade do ficheiro: CYPE INGENIEROS, S.A.
- Formato: FIEBDC-3/2002
- Moeda: EUR
- Custos indirectos: 3.00 %
- IVA: 23.00 %

## T Equipamento urbano

### TM Mobiliário urbano

#### TMA Protecções de caldeiras de árvores

**TMA010** Ud Grelha de ferro fundido, para protecção de caldeira de árvore.
Grelha modelo Henri Matisse "SANTA & COLE", de 150x150 cm, para protecção de caldeira de árvore, formada por quatro peças de ferro fundido acabamento granulado, fixada a uma base de betão C20/25 (X0(P); D25; S2; Cl 1,0).
Critérios considerados na determinação do preço da unidade de obra: O preço inclui a escavação.
Inclui: Marcação. Escavação com meios manuais. Betonagem da base de apoio. Colocação do aro de apoio. Montagem da grelha. Eliminação e limpeza do material sobrante.
Critério de medição de projecto: Número de unidades previstas, segundo documentação gráfica de Projecto.
Critério de medição de obra: Medir-se-á o número de unidades realmente executadas segundo especificações de Projecto.

| Código | Un | Descrição | Rendimento | Preço | Importância |
|---|---|---|---|---|---|
| mt52rsc010b | Ud | Grelha modelo Henri Matisse "SANTA & COLE", de 150x150 cm, para protecção de caldeira de árvore, formada por quatro peças de ferro fundido acabamento granulado, segundo NP EN 124. Inclusive aro de aço galvanizado. (material) | 1.000 | 1473.23 | 1473.23 |
| mt10hmf020fa | m³ | Betão simples C20/25 (X0(P); D25; S2; Cl 1,0), fabricado em central, segundo NP EN 206. (material) | 0.250 | 76.59 | 19.15 |
| mo041 | h | Oficial de 1ª construção de obra civil. (mão de obra) | 0.220 | 22.68 | 4.99 |
| mo087 | h | Ajudante de construção de obra civil. (mão de obra) | 0.308 | 22.13 | 6.82 |
| % | % | Custos directos complementares | 2 % | 1504.19 | 30.08 |
|  |  | Custos directos |  |  | 1534.27 |
