# Banco de madeira

- Propriedade do ficheiro: CYPE INGENIEROS, S.A.
- Formato: FIEBDC-3/2002
- Moeda: EUR
- Custos indirectos: 3.00 %
- IVA: 23.00 %

## T Equipamento urbano

### TM Mobiliário urbano

#### TMB Bancos, cadeiras e mesas

**TMB020** Ud Banco de madeira.
Banco modelo Bancal "SANTA & COLE" de um tramo sem encosto, de 51x45x224 cm, com assento de pranchas de 50/65x160 mm de madeira tropical com certificado FSC Puro tratada com óleo de dois componentes e corpo estrutural de chapa dobrada de aço de 6 mm de espessura com protecção antioxidante e tinta, fixado a uma superfície suporte com elementos de ancoragem.
Critérios considerados na determinação do preço da unidade de obra: O preço não inclui a superfície suporte.
Inclui: Marcação. Montagem. Eliminação e limpeza do material sobrante.
Critério de medição de projecto: Número de unidades previstas, segundo documentação gráfica de Projecto.
Critério de medição de obra: Medir-se-á o número de unidades realmente executadas segundo especificações de Projecto.

| Código | Un | Descrição | Rendimento | Preço | Importância |
|---|---|---|---|---|---|
| mt52bsc050a | Ud | Banco modelo Bancal "SANTA & COLE" de um tramo sem encosto, de 51x45x224 cm, com assento de pranchas de 50/65x160 mm de madeira tropical com certificado FSC Puro tratada com óleo de dois componentes e corpo estrutural de chapa dobrada de aço de 6 mm de espessura com protecção antioxidante e tinta, inclusive pernos de ancoragem. (material) | 1.000 | 979.77 | 979.77 |
| mt09reh330 | kg | Argamassa de resina epóxi com areia de sílica, de endurecimento rápido, para enchimento de ancoragens. (material) | 0.100 | 5.11 | 0.51 |
| mo041 | h | Oficial de 1ª construção de obra civil. (mão de obra) | 0.550 | 22.68 | 12.47 |
| mo087 | h | Ajudante de construção de obra civil. (mão de obra) | 0.550 | 22.13 | 12.17 |
| % | % | Custos directos complementares | 2 % | 1004.92 | 20.10 |
|  |  | Custos directos |  |  | 1025.02 |
