# Papeleira de ferro fundido

- Propriedade do ficheiro: CYPE INGENIEROS, S.A.
- Formato: FIEBDC-3/2002
- Moeda: EUR
- Custos indirectos: 3.00 %
- IVA: 23.00 %

## T Equipamento urbano

### TM Mobiliário urbano

#### TME Papeleiras

**TME010** Ud Papeleira de ferro fundido.
Papeleira modelo Rodes "SANTA & COLE", de 80 cm de altura e 81 litros de capacidade, com corpo de ferro fundido com protecção antioxidante e tinta de cor preto e elemento superior de fundição de alumínio com tinta de cor cinzento, fixada a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt52psc020a | Ud | Papeleira modelo Rodes "SANTA & COLE", de 80 cm de altura e 81 litros de capacidade, com corpo de ferro fundido com protecção antioxidante e tinta de cor preto e elemento superior de fundição de alumínio com tinta de cor cinzento, inclusive pernos de ancoragem. (material) | 1.000 | 1401.71 | 1401.71 |
| mt10hmf020fa | m³ | Betão simples C20/25 (X0(P); D25; S2; Cl 1,0), fabricado em central, segundo NP EN 206. (material) | 0.250 | 76.59 | 19.15 |
| mt09reh330 | kg | Argamassa de resina epóxi com areia de sílica, de endurecimento rápido, para enchimento de ancoragens. (material) | 0.200 | 5.11 | 1.02 |
| mq04cag010a | h | Camião com grua de carga máxima 6 t. (equipamento) | 0.220 | 56.47 | 12.42 |
| mo041 | h | Oficial de 1ª construção de obra civil. (mão de obra) | 0.528 | 22.68 | 11.98 |
| mo087 | h | Ajudante de construção de obra civil. (mão de obra) | 0.528 | 22.13 | 11.68 |
| % | % | Custos directos complementares | 2 % | 1457.96 | 29.16 |
|  |  | Custos directos |  |  | 1487.12 |
