# Luminária com suporte mural

- Propriedade do ficheiro: CYPE Ingenieros S.A.
- Formato: FIEBDC-3/2016
- Programa: Gerador de preços para construção civil. CYPE Ingenieros, S.A.
- Data: 10/06/2024
- Moeda: EUR
- Custos indirectos: 3 %
- IVA: 23 %

## T Equipamento urbano

### TI Iluminação viária

#### TIF Postes de iluminação

**TIF005** Ud Luminária com suporte mural.
Luminária rectangular de alumínio anodizado, modelo Rama Led "SANTA & COLE", de 70 W de potência máxima, de 1163x200x98 mm, óptica de alto rendimento de tecnologia led, suporte mural de aço inoxidável AISI 304 e 48 led de 1,5 W, classe de protecção I, grau de protecção IP66; fixada mecanicamente ao paramento vertical. Incluindo, acessórios e elementos de fixação. Totalmente montada, ligada e testada.
Inclui: Marcação. Fixação do suporte. Colocação da luminária. Ligação. Limpeza do elemento.
Critério de medição de projecto: Número de unidades previstas, segundo documentação gráfica de Projecto.
Critério de medição de obra: Medir-se-á o número de unidades realmente executadas segundo especificações de Projecto.

| Código | Un | Descrição | Rendimento | Preço | Importância |
|---|---|---|---|---|---|
| mt34syc215h | Ud | Luminária rectangular de alumínio anodizado, modelo Rama Led "SANTA & COLE", de 70 W de potência máxima, de 1163x200x98 mm, óptica de alto rendimento de tecnologia led, suporte mural de aço inoxidável AISI 304 e 48 led de 1,5 W, classe de protecção I, grau de protecção IP66, inclusive buchas e parafusos de fixação. (material) | 1 | 1455.86 | 1455.860 |
| mq07cce010a | h | Camião com cesta elevatória de braço articulado de 16 m de altura máxima de trabalho e 260 kg de carga máxima. (equipamento) | 0.22 | 21.68 | 4.770 |
| mo003 | h | Oficial de 1ª electricista. (mão de obra) | 0.275 | 23.31 | 6.410 |
| mo102 | h | Ajudante de electricista. (mão de obra) | 0.275 | 22.09 | 6.075 |
| % | % | Custos directos complementares | 2 % | 1473.115 | 29.462 |
|  |  | Custos directos |  |  | 1502.577 |

## Recursos

**mt34syc215h** Ud Luminária rectangular de alumínio anodizado
Dados técnicos: Custo energético 849.165 MJ; Emissão de CO2 79.970 kg
Resíduos:
- embalagem: re150101 Embalagens de papel e cartão. (componente de resíduo); rendimento 0.35 kg; Código LER 15 01 01; Massa do elemento 1 kg; Volume 0.001333 m3
