# Pino com luz, de ferro fundido

- Propriedade do ficheiro: CYPE Ingenieros S.A.
- Formato: FIEBDC-3/2016
- Programa: Gerador de preços para construção civil. CYPE Ingenieros, S.A.
- Data: 03/07/2024
- Moeda: EUR
- Custos indirectos: 3 %
- IVA: 23 %

## T Equipamento urbano

### TI Iluminação viária

#### TIR Pinos com luz

**TIR010** Ud Pino com luz, de ferro fundido.
Pino modelo Finisterre "SANTA & COLE", encastrado, de 810 mm de altura, composto por corpo de ferro fundido com protecção antioxidante e acabamento pintado, de cor preto, e difusor de vidro moldado de grande resistência, com 4 led de 1 W, cor branca, classe de protecção II, grau de protecção IP55. Inclusive marcação, acessórios e eliminação e limpeza do material sobrante.
Inclui: Marcação. Colocação do pino. Ligação. Eliminação e limpeza do material sobrante.
Critério de medição de projecto: Número de unidades previstas, segundo documentação gráfica de Projecto.
Critério de medição de obra: Medir-se-á o número de unidades realmente executadas segundo especificações de Projecto.

| Código | Un | Descrição | Rendimento | Preço | Importância |
|---|---|---|---|---|---|
| mt34syc400g | Ud | Pino modelo Finisterre "SANTA & COLE", para encastrar, de 810 mm de altura, composto por corpo de ferro fundido com protecção antioxidante e acabamento pintado, de cor preto, e difusor de vidro moldado de grande resistência, com 4 led de 1 W, cor branca, classe de protecção II, grau de protecção IP55. (material) | 1 | 1011.44 | 1011.440 |
| mo020 | h | Oficial de 1ª construção. (mão de obra) | 0.11 | 22.68 | 2.495 |
| mo077 | h | Ajudante de construção. (mão de obra) | 0.11 | 22.13 | 2.434 |
| mo003 | h | Oficial de 1ª electricista. (mão de obra) | 0.22 | 23.31 | 5.128 |
| mo102 | h | Ajudante de electricista. (mão de obra) | 0.22 | 22.09 | 4.860 |
| % | % | Custos directos complementares | 2 % | 1026.357 | 20.527 |
|  |  | Custos directos |  |  | 1046.884 |

## Recursos

**mt34syc400g** Ud Pino modelo Finisterre "SANTA & COLE"
Dados técnicos: Custo energético 1017.706 MJ; Emissão de CO2 63.493 kg
Resíduos:
- embalagem: re150101 Embalagens de papel e cartão. (componente de resíduo); rendimento 0.086 kg; Código LER 15 01 01; Massa do elemento 1 kg; Volume 0.001333 m3
