# Grelha de ferro fundido, para protecção de caldeira de árvore

- Propriedade do ficheiro: CYPE Ingenieros S.A.
- Formato: FIEBDC-3/2016
- Programa: Gerador de preços para construção civil. CYPE Ingenieros, S.A.
- Data: 10/06/2024
- Moeda: EUR
- Custos indirectos: 3 %
- IVA: 23 %

## T Equipamento urbano

### TM Mobiliário urbano

#### TMA Protecções de caldeiras de árvores

**TMA010** Ud Grelha de ferro fundido, para protecção de caldeira de árvore.
Grelha modelo Henri Matisse "SANTA & COLE", de 100x100 cm, para protecção de caldeira de árvore, formada por duas peças de ferro fundido acabamento granulado, fixada a uma base de betão C20/25 (X0(P); D25; S2; Cl 1,0).
Critérios considerados na determinação do preço da unidade de obra: O preço inclui a escavação.
Inclui: Marcação. Escavação com meios manuais. Betonagem da base de apoio. Colocação do aro de apoio. Montagem da grelha. Eliminação e limpeza do material sobrante.
Critério de medição de projecto: Número de unidades previstas, segundo documentação gráfica de Projecto.
Critério de medição de obra: Medir-se-á o número de unidades realmente executadas segundo especificações de Projecto.

| Código | Un | Descrição | Rendimento | Preço | Importância |
|---|---|---|---|---|---|
| mt52rsc010a | Ud | Grelha modelo Henri Matisse "SANTA & COLE", de 100x100 cm, para protecção de caldeira de árvore, formada por duas peças de ferro fundido acabamento granulado, segundo NP EN 124. Inclusive aro de aço galvanizado. (material) | 1 | 686.55 | 686.550 |
| mt10hmf020fa | m³ | Betão simples C20/25 (X0(P); D25; S2; Cl 1,0), fabricado em central, segundo NP EN 206. (material) | 0.25 | 76.59 | 19.148 |
| mo041 | h | Oficial de 1ª construção de obra civil. (mão de obra) | 0.22 | 22.68 | 4.990 |
| mo087 | h | Ajudante de construção de obra civil. (mão de obra) | 0.308 | 22.13 | 6.816 |
| % | % | Custos directos complementares | 2 % | 717.504 | 14.350 |
|  |  | Custos directos |  |  | 731.854 |

Resíduos:
- colocação: mt10hmf020fa Betão simples C20/25 (X0(P); D25; S2; Cl 1,0), fabricado em central, segundo NP EN 206; factor de resíduo 0.00152845

## Recursos

**mt52rsc010a** Ud Grelha modelo Henri Matisse "SANTA & COLE"
Dados técnicos: Custo energético 1696.146 MJ; Emissão de CO2 105.773 kg
Resíduos:
- embalagem: re150101 Embalagens de papel e cartão. (componente de resíduo); rendimento 0.086 kg; Código LER 15 01 01; Massa do elemento 1 kg; Volume 0.001333 m3

**mt10hmf020fa** m³ Betão simples C20/25 (X0(P); D25; S2; Cl 1,0), fabricado em central, segundo NP EN 206
Dados técnicos: Custo energético 1840.000 MJ; Emissão de CO2 230.000 kg; Código LER 17 01 01; Massa do elemento 2300 kg; Volume 1.533333 m3
