# Grelha de ferro fundido, para protecção de caldeira de árvore

- Propriedade do ficheiro: CYPE Ingenieros S.A.
- Formato: FIEBDC-3/2016
- Programa: Gerador de preços para construção civil. CYPE Ingenieros, S.A.
- Data: 10/06/2024
- Moeda: EUR
- Custos indirectos: 3 %
- IVA: 23 %

## T Equipamento urbano

### TM Mobiliário urbano

#### TMA Protecções de caldeiras de árvores

**TMA010** Ud Grelha de ferro fundido, para protecção de caldeira de árvore.
Grelha modelo Henri Matisse "SANTA & COLE", de 150x150 cm, para protecção de caldeira de árvore, formada por quatro peças de ferro fundido acabamento granulado, fixada a uma superfície suporte.
Critérios considerados na determinação do preço da unidade de obra: O preço não inclui a superfície suporte.
Inclui: Marcação. Colocação do aro de apoio. Montagem da grelha. Eliminação e limpeza do material sobrante.
Critério de medição de projecto: Número de unidades previstas, segundo documentação gráfica de Projecto.
Critério de medição de obra: Medir-se-á o número de unidades realmente executadas segundo especificações de Projecto.

| Código | Un | Descrição | Rendimento | Preço | Importância |
|---|---|---|---|---|---|
| mt52rsc010b | Ud | Grelha modelo Henri Matisse "SANTA & COLE", de 150x150 cm, para protecção de caldeira de árvore, formada por quatro peças de ferro fundido acabamento granulado, segundo NP EN 124. Inclusive aro de aço galvanizado. (material) | 1 | 1473.23 | 1473.230 |
| mo087 | h | Ajudante de construção de obra civil. (mão de obra) | 0.088 | 22.13 | 1.947 |
| % | % | Custos directos complementares | 2 % | 1475.177 | 29.504 |
|  |  | Custos directos |  |  | 1504.681 |

## Recursos

**mt52rsc010b** Ud Grelha modelo Henri Matisse "SANTA & COLE"
Dados técnicos: Custo energético 3925.306 MJ; Emissão de CO2 244.693 kg
Resíduos:
- embalagem: re150101 Embalagens de papel e cartão. (componente de resíduo); rendimento 0.086 kg; Código LER 15 01 01; Massa do elemento 1 kg; Volume 0.001333 m3
