# Banco de betão pré-fabricado

- Propriedade do ficheiro: CYPE Ingenieros S.A.
- Formato: FIEBDC-3/2016
- Programa: Gerador de preços para construção civil. CYPE Ingenieros, S.A.
- Data: 03/07/2024
- Moeda: EUR
- Custos indirectos: 3 %
- IVA: 23 %

## T Equipamento urbano

### TM Mobiliário urbano

#### TMB Bancos, cadeiras e mesas

**TMB040** Ud Banco de betão pré-fabricado.
Banco modelo 108 "SANTA & COLE", de 87x83x48 cm, com assento e encosto de betão pré-fabricado acabamento inerte à vista através de decapagem, fixado a uma superfície suporte com elementos de ancoragem.
Critérios considerados na determinação do preço da unidade de obra: O preço não inclui a superfície suporte.
Inclui: Marcação. Montagem. Eliminação e limpeza do material sobrante.
Critério de medição de projecto: Número de unidades previstas, segundo documentação gráfica de Projecto.
Critério de medição de obra: Medir-se-á o número de unidades realmente executadas segundo especificações de Projecto.

| Código | Un | Descrição | Rendimento | Preço | Importância |
|---|---|---|---|---|---|
| mt52bsc130a | Ud | Banco modelo 108 "SANTA & COLE", de 87x83x48 cm, com assento e encosto de betão pré-fabricado acabamento inerte à vista através de decapagem, inclusive pernos de ancoragem. (material) | 1 | 722.31 | 722.310 |
| mt09reh330 | kg | Argamassa de resina epóxi com areia de sílica, de endurecimento rápido, para enchimento de ancoragens. (material) | 0.2 | 5.11 | 1.022 |
| mq04cag010a | h | Camião com grua de carga máxima 6 t. (equipamento) | 0.583 | 56.47 | 32.922 |
| mo041 | h | Oficial de 1ª construção de obra civil. (mão de obra) | 0.583 | 22.68 | 13.222 |
| mo087 | h | Ajudante de construção de obra civil. (mão de obra) | 0.583 | 22.13 | 12.902 |
| % | % | Custos directos complementares | 2 % | 782.378 | 15.648 |
|  |  | Custos directos |  |  | 798.026 |

Resíduos:
- colocação: mt09reh330 Argamassa de resina epóxi com areia de sílica, de endurecimento rápido, para enchimento de ancoragens; factor de resíduo 0.042925

## Recursos

**mt52bsc130a** Ud Banco modelo 108 "SANTA & COLE"
Dados técnicos: Custo energético 391.836 MJ; Emissão de CO2 52.587 kg
Resíduos:
- embalagem: re150101 Embalagens de papel e cartão. (componente de resíduo); rendimento 1.456 kg; Código LER 15 01 01; Massa do elemento 1 kg; Volume 0.001333 m3

**mt09reh330** kg Argamassa de resina epóxi com areia de sílica, de endurecimento rápido, para enchimento de ancoragens
Dados técnicos: Custo energético 2.251 MJ; Emissão de CO2 0.184 kg; Código LER 17 09 04; Massa do elemento 1 kg; Volume 0.000667 m3
Resíduos:
- embalagem: re170203 Plástico. (componente de resíduo); rendimento 0.003 kg; Código LER 17 02 03; Massa do elemento 1 kg; Volume 0.001667 m3
