# Estacionamento para bicicletas, de aço inoxidável

- Propriedade do ficheiro: CYPE Ingenieros S.A.
- Formato: FIEBDC-3/2016
- Programa: Gerador de preços para construção civil. CYPE Ingenieros, S.A.
- Data: 03/07/2024
- Moeda: EUR
- Custos indirectos: 3 %
- IVA: 23 %

## T Equipamento urbano

### TM Mobiliário urbano

#### TMI Estacionamentos para bicicletas

**TMI010** Ud Estacionamento para bicicletas, de aço inoxidável.
Estacionamento para bicicletas modelo Bicilínea "SANTA & COLE" de três tramos, para 24 bicicletas, de 905 cm de comprimento, composto por suportes de guarda de chapa de aço inoxidável AISI 304 acabamento esmerilado, corrimão e braços de tubo de aço inoxidável AISI 304 acabamento polido de 84 e 51 mm de diâmetro respectivamente e 2 mm de espessura, fixado a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt52asc010c | Ud | Estacionamento para bicicletas modelo Bicilínea "SANTA & COLE" de três tramos, para 24 bicicletas, de 905 cm de comprimento, composto por suportes de guarda de chapa de aço inoxidável AISI 304 acabamento esmerilado, corrimão e braços de tubo de aço inoxidável AISI 304 acabamento polido de 84 e 51 mm de diâmetro respectivamente e 2 mm de espessura, inclusive pernos de ancoragem. (material) | 1 | 6107.46 | 6107.460 |
| mt10hmf020fa | m³ | Betão simples C20/25 (X0(P); D25; S2; Cl 1,0), fabricado em central, segundo NP EN 206. (material) | 0.25 | 76.59 | 19.148 |
| mt09reh330 | kg | Argamassa de resina epóxi com areia de sílica, de endurecimento rápido, para enchimento de ancoragens. (material) | 0.2 | 5.11 | 1.022 |
| mo041 | h | Oficial de 1ª construção de obra civil. (mão de obra) | 1.54 | 22.68 | 34.927 |
| mo087 | h | Ajudante de construção de obra civil. (mão de obra) | 1.54 | 22.13 | 34.080 |
| % | % | Custos directos complementares | 2 % | 6196.637 | 123.933 |
|  |  | Custos directos |  |  | 6320.570 |

Resíduos:
- colocação: mt10hmf020fa Betão simples C20/25 (X0(P); D25; S2; Cl 1,0), fabricado em central, segundo NP EN 206; factor de resíduo 0.00152845
- colocação: mt09reh330 Argamassa de resina epóxi com areia de sílica, de endurecimento rápido, para enchimento de ancoragens; factor de resíduo 0.042925

## Recursos

**mt52asc010c** Ud Estacionamento para bicicletas modelo Bicilínea "SANTA & COLE" de três tramos
Dados técnicos: Custo energético 6669.123 MJ; Emissão de CO2 983.657 kg
Resíduos:
- embalagem: re150101 Embalagens de papel e cartão. (componente de resíduo); rendimento 4.302 kg; Código LER 15 01 01; Massa do elemento 1 kg; Volume 0.001333 m3

**mt10hmf020fa** m³ Betão simples C20/25 (X0(P); D25; S2; Cl 1,0), fabricado em central, segundo NP EN 206
Dados técnicos: Custo energético 1840.000 MJ; Emissão de CO2 230.000 kg; Código LER 17 01 01; Massa do elemento 2300 kg; Volume 1.533333 m3

**mt09reh330** kg Argamassa de resina epóxi com areia de sílica, de endurecimento rápido, para enchimento de ancoragens
Dados técnicos: Custo energético 2.251 MJ; Emissão de CO2 0.184 kg; Código LER 17 09 04; Massa do elemento 1 kg; Volume 0.000667 m3
Resíduos:
- embalagem: re170203 Plástico. (componente de resíduo); rendimento 0.003 kg; Código LER 17 02 03; Massa do elemento 1 kg; Volume 0.001667 m3
