# Floreira de resina fenólica

- Propriedade do ficheiro: CYPE Ingenieros S.A.
- Formato: FIEBDC-3/2016
- Programa: Gerador de preços para construção civil. CYPE Ingenieros, S.A.
- Data: 03/07/2024
- Moeda: EUR
- Custos indirectos: 3 %
- IVA: 23 %

## T Equipamento urbano

### TM Mobiliário urbano

#### TMJ Floreiras

**TMJ040** Ud Floreira de resina fenólica.
Floreira modelo Plaza "SANTA & COLE", de 120x120x80 cm, com painéis de resina fenólica de cor castanho e estrutura de perfis de aço com protecção antioxidante e tinta de cor preto.
Inclui: Colocação da floreira. Eliminação e limpeza do material sobrante.
Critério de medição de projecto: Número de unidades previstas, segundo documentação gráfica de Projecto.
Critério de medição de obra: Medir-se-á o número de unidades realmente executadas segundo especificações de Projecto.

| Código | Un | Descrição | Rendimento | Preço | Importância |
|---|---|---|---|---|---|
| mt52jsc030p | Ud | Floreira modelo Plaza "SANTA & COLE", de 120x120x80 cm, com painéis de resina fenólica de cor castanho e estrutura de perfis de aço com protecção antioxidante e tinta de cor preto, inclusive fundo de malha metálica galvanizada a quente e recipiente interior de fibra de vidro. (material) | 1 | 2417.24 | 2417.240 |
| mq04cag010a | h | Camião com grua de carga máxima 6 t. (equipamento) | 0.22 | 56.47 | 12.423 |
| mo041 | h | Oficial de 1ª construção de obra civil. (mão de obra) | 0.22 | 22.68 | 4.990 |
| mo087 | h | Ajudante de construção de obra civil. (mão de obra) | 0.22 | 22.13 | 4.869 |
| % | % | Custos directos complementares | 2 % | 2439.522 | 48.790 |
|  |  | Custos directos |  |  | 2488.312 |

## Recursos

**mt52jsc030p** Ud Floreira modelo Plaza "SANTA & COLE"
Dados técnicos: Custo energético 2914.706 MJ; Emissão de CO2 102.726 kg
Resíduos:
- embalagem: re150101 Embalagens de papel e cartão. (componente de resíduo); rendimento 1.584 kg; Código LER 15 01 01; Massa do elemento 1 kg; Volume 0.001333 m3
